# CHAU - Chausseestraße 7, 10115 Berlin
Angebotsaufforderung (GAEB DA XML 3.3, DA83)
Projekt: CHAU
Währung: EUR
Vergabeart: Freihändige Vergabe
Abgabeort: Covivio Immobilien GmbH Lietzenburger Str. 90 10719 Berlin F
Ausführungsbeginn: 25.01.2027
Ausführungsende: 27.08.2027
Sicherheit Vertragserfüllung %: 0,00
Sicherheit Gewährleistung %: 0,00
Auftraggeber: Covivio Immobilien GmbH, Lietzenburger Str. 90, 10719 Berlin
Ausführungsort: CHAU, Chausseestraße 7, 10115 Berlin
Erstellt mit: 5 260608, NOVA AVA, 08.06.2026

## LEISTUNGSÜBERSICHT
In dieser Ausschreibung sind Putzarbeiten im Innen- und Außenbereich des Projektes CHAU - Chausseestr. 7 in 10115 Berlin aufgeführt. Nachfolgend relevante Leistungen:

Leistung  Menge

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ALLGEMEINE TECHNISCHE VORBEMERKUNGEN PUTZARBEITEN
Der sachliche Geltungsbereich ergibt sich ebenso wie die technische Ausführung aus den ATV:
DIN 18 350 Putz- und Stuckarbeiten und den anerkannten Regeln der Technik.

Ergänzend sind u.a. folgende ATV zu berücksichtigen:
ATV DIN 18 299 Allgemeine Regelungen für Bauarbeiten jeder Art
ATV DIN 18 331  Betonarbeiten
ATV DIN 18 330 Mauerarbeiten

DIN EN 13 658  Putzträger und -profile aus Metall
DIN EN 13 914  Planung, Zubereitung und Ausführung von Außen- und Innenputzen

Merkblatt Gipsputze und gipshaltige Putze auf Beton
Herausgeber: Bundesverband Ausbau und Fassade im Zentralverband des Deutschen Baugewerbes, Industriegruppe Baugipse im Bundesverband der Gipsindustrie e.V.

Merkblatt Leitlinien für das Verputzen von Mauerwerk und Beton
Herausgeber: Verband für Dämmsysteme, Putz und Mörtel e.V. (VDPM)

Weiterhin gelten sämtliche europäischen und nationalen Vorschriften, Merkblätter, Stoff- und Prüfnormen usw. jeweils in ihrer aktuellen Fassung sowie die Herstellerverarbeitungsangaben, Zulassungen und Empfehlungen der jeweiligen Fachverbände.

## ZUSÄTZLICHE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3231 Putzarbeiten DG und Bestand
Datum: 30.04.2026

### Bereich 1 Putzarbeiten Dachgeschoss

#### Abschnitt 1.1 Putzarbeiten Dachgeschoss

**1.1.10 Maßnahmen zum Schutz von Fenstern**
Staubdichtes Abkleben von Fenstern zum Schutz vor Verschmutzungen
im Zuge der Putzarbeiten mit Baufolie und geeignetem Klebeband.
Fensterflügel so abgekleben, dass sie zum Lüften geöffnet werden können.

Folie: Stärke mind. 60my
Klebeband:  mit dem Fensterbauer abgestimmt auf das Material der
Fensterrahmen bzw. Beschichtung der Rahmen
Menge: 40,000 m2

**1.1.20 Grundierung, Untergrund Wände**
Grundierung als Putzgrundvorbehandlung bei verschiedenen saugenden
Untergründen, inkl. Untergrundvorbereitung wie Säubern der zu
bearbeitenden Fläche usw.

Putzgrund: KS- und Porotonmauerwerk
Ausführungsort: Wände und Leibungen
Menge: 260,000 m2

**1.1.30 Überspannung Gewebe**
Überspannung bei Bestandsmauerwerksflächen mit einem
Armierungsgewebe zur Verhinderung nachträglich auftretender
Oberflächenrisse.

Angebotenes Fabrikat: '..........................................' vom Bieter einzutragen
Menge: 260,000 m2

**1.1.40 Wandputz, als Kalkzementputz, Q2**
Wandputz, im Innenbereich als Kalkzementputz einlagig, inkl.
Anarbeitung an alle Bauteile wie Fensterbänke usw..

Bauteil: Wände
Putzgrund: KS - Mauerwerk
Mörtelgruppe: PII nach DIN 18550
Druckfestigkeit: CSII nach DIN EN 998-1
Oberfläche: geglättet, Q2
Putzdicke: ca. 15 mm

Ausführungsort:
- an Außenwänden AW02
- an Innenwänden IW01
Detail: 0055 und 0056
Menge: 120,000 m2

**1.1.50 Wandputz als Gipsputz, Q3**
Wandputz, im Innenbereich als Gipsputz einlagig, inkl.
Anarbeitung an alle Bauteile wie Fensterbänke usw.

Bauteil:  Wände
Putzgrund: Porotonmauerwerk
Mörtelgruppe: PIV nach DIN 18550
Druckfestigkeit: > 2 N/mm2 nach DIN 18550
Oberfläche: geglättet, Q3
Putzdicke: ca. 15 mm

Ausführungsort: - an Außenwänden AW01 Detail: 0055
Menge: 120,000 m2

**1.1.60 Leibungen, 1-lagig, innen, Q3, B=25cm**
Fensterleibungen als komplette Leistung mit Putzkantenprofil
an Außenecke malerfertig herstellen.

Anschluss an Fensterelement jeweils mit Putzabschlussprofil.

Leibungsbreite: bis ca. 250mm
Putzstärke: ca. 15mm
Putzart: Gipsputz PIV
Oberfläche: Q3, geglättet
Ausführungsort: Fensterleibungen

Angebotenes Putzkantenprofil: '..........................................' vom Bieter einzutragen

Angebotenes Putzabschlussprofil: '..........................................' vom Bieter einzutragen
Menge: 80,000 m

**1.1.70 Eckschutzschienen verz.,Unterputz innen**
Eckausbildung des Unterputzes im Innenbereich mit verzinkten
Eckschutzschienen; zusätzlich zu den - gesondert ausgeschriebenen
- Eckschutzschienen an Fensterleibungen.

Putzdicke:  ca. 15 mm

Angebotenes Fabrikat: '..........................................' vom Bieter einzutragen
Menge: 30,000 m

**1.1.80 Putzabschlussprofil, verzinkt, Innenputz**
Putzabschlussprofil aus verzinktem Stahlblech zur Begrenzung
verschiedener Bauteile oder für Sichtfugen im Innenbereich,
nur auf Anweisung der örtlichen Bauleitung.

Putzdicke:  ca. 15 mm

Angebotenes Fabrikat: '..........................................' vom Bieter einzutragen
Menge: 20,000 m

**1.1.90 Beiputzarbeiten**
Beiputzarbeiten, z.B. an Stahlzargen u. ä., in Klein- und Kleinstflächen,
nur auf Anweisung der örtlichen Bauleitung.

Putzart:  wie angrenzende Hauptputzflächen
Menge: 30,000 m2

**1.1.100 Streckmetallgewebe, verzinkt**
Überspannung mit Streckmetallgewebe, verzinkt, nur auf
Anweisung der örtlichen Bauleitung.

Zweck: Putzträger zur Überspannung nicht aufgefüllter Schlitze oder
Holz-/Stahlbauteile im Wandquerschnitt
Menge: 10,000 m2

**1.1.110 Schlitze schließen, Normalmörtel, <25cm2**
Schlitze im Zuge der Putzarbeiten schließen.

Leistungsbestandteile
- Prüfen Dämmung/Entkopplung eingelegter Leitungen
- Auswerfen/Auffüllen Hohlräume
- Überspannen mit Glasfasergewebe
- Oberflächenbindiger Verputz
Ebenheitstoleranzen: nach DIN 18202, Tab. 3, Zeile 7
Material: Normalmörtel, schwindfrei, wie
 nebenliegende Wandfläche
Schlitzquerschnitt: bis 25 cm2

Einbauort: nach Erfordernis und nur auf Anweisung
  der örtlichen Bauleitung.
Menge: 50,000 m

**1.1.120 Putzmehrstärken, je 5mm**
*** Bedarfsposition ohne GB
Putzmehrstärken je 5mm ÜBER 15mm hinausgehend.

Die Leistung ist vor der Ausführung vom AG schriftlich freigeben zu lassen.
Menge: 1,000 m2

**1.1.130 Zulage Putz PII, Q3 statt Q2**
*** Bedarfsposition ohne GB
Zulage für die Ausführung Kalkzementputz in Qualitätsstufe Q3
anstelle Standardausführung Q2.

Zweck: verbesserte Oberflächenqualität,  Minimierung Störwirkungen bei
Streiflichtverhältnissen
Folgeleistung: Anstrich
Menge: 1,000 m2

**1.1.140 Schornstein abdichten und verputzen**
*** Bedarfsposition ohne GB
Schornstein im DG im Bereich von Versottungen mit Dichtschlämme
in zwei Lagen abdichten und mit Kalkzementmörtel verputzen.

Beispielbild:
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Menge: 105,000 m2

**1.1.150 Eckschutzschiene, Edelstahl**
*** Bedarfsposition ohne GB
Eckschutzschiene aus Edelstahl, Einbau am Schornsteinkopf,
Schenkellänge jeweils ca. 50 mm, Schenkel als rautenförmiges
Streckmetall, Kante abgerundet.
Menge: 120,000 m

### Bereich 2 Putzarbeiten Bestand

#### Abschnitt 2.1 Nachbarwand Innenhof

**2.1.10 Hohllagen abschlagen, Nachbarmauer**
Prüfung und Abschlagen von hohlliegenden, nicht
tragfähigen Putzschichten, inkl. fachgerechter Entsorgung
des anfallenden Schuttmaterials.

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Menge: 40,000 m2

**2.1.20 Partieller Ausgleich der Oberflächen, Nachbarmauer**
Erstellen eines Niveauausgleiches nach DIN 18 202 Tab.
3 mit 1-lagigem Putz mindestens der Mörtelgruppe CS II
nach DIN EN 998 oder anderen geeigneten Baustoffen.
An ubenen Oberflächen entsprechend evtl. Arbeitsgang
wiederholen, ggfs. Mauerrisse fachgerecht schließen.
Menge: 40,000 m2

**2.1.30 Nachbarmauer verputzen, Kalkzementputz, 1-lagig, AW, 1. Hof**
Kalkzementputz, einlagig, nach DIN V 18550, einschließlich
der erforderlichen Untergrundvorbereitung (Grundierung
bzw. Haftgrund), lot- und fluchtgerecht, inklusive Kellenschnitte,
Glätten der Oberfläche, liefern und einbauen, inkl. Anputzen an
allen angrenzenden Bauteilen

Bauteil: Wände (Außen)
Putzgrund: Beton/Mauerwerk
Mörtelgruppe: P II (nach DIN V 18550)
Oberfläche: eben abgezogen, abgerieben
Oberflächenqualität: Q 3
Druckfestigkeit: >= 2 N/mm²
Putzdicke: ca. 12 - 15 mm
Einbauort: Nachbarwand
Menge: 75,000 m2

**2.1.40 Anstrich der Nachbarmauer, Silikatfarbe, 1.Hof**
Beschichtung 2- fach auf Oberputz im Außenbereich mit Silikatfarbe
bis zur vollständigen Deckung,
einschl. anarbeiten an Einbauten.

Glanzgrad: stumpfmatt
Farbtöne: gemäß Farbkonzept

Ausführungsort: Nachbarmauer 1. Hof
Menge: 75,000 m2

#### Abschnitt 2.2 Hofdurchfahrt und Fahrradraum

**2.2.10 Hohllagen abschlagen**
Prüfung und Abschlagen von hohlliegenden, nicht
tragfähigen Putzschichten, inkl. fachgerechter Entsorgung
des anfallenden Schuttmaterials. Aufbringen eines
Niveauausgleiches mit artgleichem Material.

Hinweis: Abrechnung nach Aufmaß und nach erfolgter
Schadensdiagnose
Menge: 100,000 m2

**2.2.20 Partieller Ausgleich der Oberflächen**
Erstellen eines Niveauausgleiches nach DIN 18 202 Tab.
3 mit 1-lagigem Putz mindestens der Mörtelgruppe CS II
nach DIN EN 998 oder anderen geeigneten Baustoffen.
An ubenen Oberflächen entsprechend evtl. Arbeitsgang
wiederholen, ggfs. Mauerrisse fachgerecht schließen.
Menge: 100,000 m2

**2.2.30 Grundierung, verfestigend, Wand, Hofdurchfahrt + Hobbyraum**
Grundierung, verfestigend auf Spachtel, GK, Putz oder Beton
für anschließende Dispersionsbeschichtung

Einbauort: Bestandswandflächen, Hofdurchfahrt + Fahrradraum

Angebotenes Fabrikat: '..........................................' vom Bieter einzutragen
Menge: 315,000 m2

**2.2.40 Anstrich der Wände, Silikatfarbe**
Beschichtung 2- fach auf Oberputz im Außenbereich mit Silikatfarbe
bis zur vollständigen Deckung, einschl. anarbeiten an Einbauten.

Glanzgrad: stumpfmatt
Farbtöne: gemäß Farbkonzept

Ausführungsort: Hofdurchfahrt + Fahrradraum
Menge: 315,000 m2

### Bereich 3 Stundenlohnarbeiten

#### Abschnitt 3.1 Stundenlohnarbeiten

**3.1.10 Stundensatz Vorarbeiter**
*** Bedarfsposition ohne GB
Arbeiten, welche nicht in den Positionen erfasst sind und
gegen Nachweis zur Ausführung kommen: Vorarbeiter
Stundenlohnarbeiten müssen vor Ausführung durch die
Bauleitung angeordnet werden.
Menge: 1,000 h

**3.1.20 Stundensatz Facharbeiter**
Arbeiten, welche nicht in den Positionen erfasst sind und
gegen Nachweis zur Ausführung kommen: Facharbeiter
Stundenlohnarbeiten müssen vor Ausführung durch die
Bauleitung angeordnet werden.
Menge: 20,000 h

**3.1.30 Stundensatz Helfer**
Arbeiten, welche nicht in den Positionen erfasst sind und
gegen Nachweis zur Ausführung kommen: Helfer
Stundenlohnarbeiten müssen vor Ausführung durch die
Bauleitung angeordnet werden.
Menge: 20,000 h
